# Centralita para grupo de impulsão para colector

- Propriedade do ficheiro: CYPE Ingenieros S.A.
- Formato: FIEBDC-3/2016
- Programa: Gerador de preços para construção civil. CYPE Ingenieros, S.A.
- Data: 30/09/2024
- Moeda: EUR
- Custos indirectos: 3 %
- IVA: 23 %

## I Instalações

### IC Aquecimento, arrefecimento, climatização e A.Q.S.

#### ICE Emissores a água para aquecimento e arrefecimento

**ICE162** Ud Centralita para grupo de impulsão para colector.
Sistema para controlo da temperatura da água de impulsão por accionamento da válvula motorizada de 3 vias, controlo da caldeira, da produção de A.Q.S. e da bomba de circulação e programação semanal com 9 horários pré-configurados e 4 horários de livre programação, em instalações de aquecimento, modelo Smatrix Move H X-157 Wired "UPONOR IBERIA", formado por central de controlo, sonda de temperatura de impulsão e sonda de temperatura exterior, termostato digital programável, modelo Smatrix Wave T-168 RAL 9016, antena para ligação via rádio da central de controlo com os termostatos, modelo SPI Smatrix Move PLUS A-155. Totalmente montada, ligada e testada.
Inclui: Colocação, fixação e ligação eléctrica e de comunicação com todos os elementos que o exigem na instalação.
Critério de medição de projecto: Número de unidades previstas, segundo documentação gráfica de Projecto.
Critério de medição de obra: Medir-se-á o número de unidades realmente executadas segundo especificações de Projecto.

| Código | Un | Descrição | Rendimento | Preço | Importância |
|---|---|---|---|---|---|
| mt38esu058d | Ud | Sistema para controlo da temperatura da água de impulsão por accionamento da válvula motorizada de 3 vias, controlo da caldeira, da produção de A.Q.S. e da bomba de circulação e programação semanal com 9 horários pré-configurados e 4 horários de livre programação, em instalações de aquecimento, modelo Smatrix Move H X-157 Wired "UPONOR IBERIA", formado por central de controlo, sonda de temperatura de impulsão e sonda de temperatura exterior. (material) | 1 | 380 | 380.000 |
| mt38esu104d | Ud | Antena para ligação via rádio da central de controlo com os termostatos, modelo SPI Smatrix Move PLUS A-155 "UPONOR IBERIA". (material) | 1 | 115 | 115.000 |
| mt38esu038h | Ud | Termostato digital programável, modelo Smatrix Wave T-168 RAL 9016, "UPONOR IBERIA", dimensões 80x80x26,5 mm, com comunicação via rádio com a central e sensor de humidade. (material) | 1 | 160 | 160.000 |
| mo004 | h | Oficial de 1ª instalador de aquecimento. (mão de obra) | 0.218 | 23.31 | 5.082 |
| mo103 | h | Ajudante de instalador de aquecimento. (mão de obra) | 0.218 | 22.09 | 4.816 |
| % | % | Custos directos complementares | 2 % | 664.898 | 13.298 |
|  |  | Custos directos |  |  | 678.196 |
