# Colector para aquecimento e arrefecimento por piso radiante

- Propriedade do ficheiro: CYPE INGENIEROS, S.A.
- Formato: FIEBDC-3/2002
- Moeda: EUR
- Custos indirectos: 3.00 %
- IVA: 23.00 %

## I Instalações

### IC Aquecimento, arrefecimento, climatização e A.Q.S.

#### ICE Emissores a água para aquecimento e arrefecimento

**ICE100** Ud Colector para aquecimento e arrefecimento por piso radiante.
Colector pré-montado de poliamida reforçada, modelo Vario M "UPONOR IBERIA", para 4 circuitos, composto de ligações principais de 1", derivações de 3/4", termómetros, purgadores manuais, válvula de enchimento, válvula de esvaziamento, caudalímetros, tampões terminais e suportes, racores fêmea de 16 mm x 3/4" eurocone, modelo Vario, válvulas de esfera para fecho do circuito do colector, modelo Vario, curvatubos de plástico, modelo Fix, montado em armário de aço galvanizado, de 80x550x730 mm, modelo Vario IW com porta, modelo Vario IW S. Totalmente montado, ligado e testado.
Inclui: Marcação da localização do colector. Colocação do armário para o colector. Colocação do colector. Ligação das tubagens ao colector. Ligação do colector à rede de distribuição interior ou à caldeira. Realização de ensaios.
Critério de medição de projecto: Número de unidades previstas, segundo documentação gráfica de Projecto.
Critério de medição de obra: Medir-se-á o número de unidades realmente executadas segundo especificações de Projecto.

| Código | Un | Descrição | Rendimento | Preço | Importância |
|---|---|---|---|---|---|
| mt37alu009J | Ud | Colector pré-montado de poliamida reforçada, modelo Vario M "UPONOR IBERIA", para 4 circuitos, composto de ligações principais de 1", derivações de 3/4", termómetros, purgadores manuais, válvula de enchimento, válvula de esvaziamento, caudalímetros, tampões terminais e suportes. (material) | 1.000 | 411.61 | 411.61 |
| mt37alu005r | Ud | Racor fêmea de 16 mm x 3/4" eurocone, modelo Vario "UPONOR IBERIA". (material) | 8.000 | 8.22 | 65.76 |
| mt37alu082d | Ud | Válvula de esfera para fecho do circuito do colector de 1" de diâmetro, modelo Vario "UPONOR IBERIA". (material) | 2.000 | 39.54 | 79.08 |
| mt37alu015d | Ud | Curvatubos de plástico, modelo Fix "UPONOR IBERIA". (material) | 8.000 | 2.70 | 21.60 |
| mt37alu031Q | Ud | Armário de aço galvanizado, de 80x550x730 mm, modelo Vario IW "UPONOR IBERIA", para colector de 2 a 4 saídas, regulável em altura, com barra curvatubos. (material) | 1.000 | 157.79 | 157.79 |
| mt37alu032s | Ud | Porta bloqueável para armário de aço, acabamento pintado cor branca RAL 9010, de 500x730 mm, modelo Vario IW S "UPONOR IBERIA". (material) | 1.000 | 195.00 | 195.00 |
| mo004 | h | Oficial de 1ª instalador de aquecimento. (mão de obra) | 1.600 | 23.31 | 37.30 |
| mo103 | h | Ajudante de instalador de aquecimento. (mão de obra) | 1.600 | 22.09 | 35.34 |
| % | % | Custos directos complementares | 2 % | 1003.48 | 20.07 |
|  |  | Custos directos |  |  | 1023.55 |
