# Sistema de aquecimento e arrefecimento por piso radiante, em seco

- Propriedade do ficheiro: CYPE INGENIEROS, S.A.
- Formato: FIEBDC-3/2002
- Moeda: EUR
- Custos indirectos: 3.00 %
- IVA: 23.00 %

## I Instalações

### IC Aquecimento, arrefecimento, climatização e A.Q.S.

#### ICE Emissores a água para aquecimento e arrefecimento

**ICE120** m² Sistema de aquecimento e arrefecimento por piso radiante, em seco.
Sistema de aquecimento por piso radiante "UPONOR IBERIA", composto por, banda de espuma de polietileno (PE), de 150x10 mm, modelo Multi Auto-fixação, painel isolante moldado, de 1200x800 mm e 30 mm de espessura, de poliestireno expandido (EPS), com difusores de alumínio, modelo Siccus FX e tubo de polietileno reticulado (PE-Xa), de 5 camadas segundo o método UAX, com barreira de oxigénio (EVOH) e camada de protecção de polietileno (PE) modificado, de 16 mm de diâmetro exterior e 2 mm de espessura, modelo Comfort Pipe PLUS. Totalmente montado, ligado e testado.
Inclui: Preparação e limpeza da superfície de apoio. Marcação da instalação. Fixação do rodapé perimetral. Colocação dos painéis. Marcação do traçado da tubagem. Colocação e fixação das tubagens. Realização de ensaios.
Critério de medição de projecto: Superfície útil, medida segundo documentação gráfica de Projecto.
Critério de medição de obra: Medir-se-á a superfície realmente executada segundo especificações de Projecto.

| Código | Un | Descrição | Rendimento | Preço | Importância |
|---|---|---|---|---|---|
| mt17epu021d | m | Banda de espuma de polietileno (PE), de 150x10 mm, modelo Multi Auto-fixação "UPONOR IBERIA", com fitas autoadesivas. (material) | 0.600 | 2.57 | 1.54 |
| mt17epu009d | Ud | Painel isolante moldado, de 1200x800 mm e 30 mm de espessura, de poliestireno expandido (EPS), com difusores de alumínio, modelo Siccus FX "UPONOR IBERIA", com propagação retardada da chama Euroclasse E, espaçamento do tubo múltiplo de 20 cm. (material) | 1.042 | 30.92 | 32.22 |
| mt37tpu012r | m | Tubo de polietileno reticulado (PE-Xa), de 5 camadas segundo o método UAX, com barreira de oxigénio (EVOH) e camada de protecção de polietileno (PE) modificado, de 16 mm de diâmetro exterior e 2 mm de espessura, modelo Comfort Pipe PLUS "UPONOR IBERIA", segundo NP EN ISO 15875-2. (material) | 5.000 | 2.38 | 11.90 |
| mo004 | h | Oficial de 1ª instalador de aquecimento. (mão de obra) | 0.670 | 20.72 | 13.88 |
| mo103 | h | Ajudante de instalador de aquecimento. (mão de obra) | 0.670 | 19.64 | 13.16 |
| % | % | Custos directos complementares | 2 % | 72.70 | 1.45 |
|  |  | Custos directos |  |  | 74.15 |
