# Grupo de impulsão para colector

- Propriedade do ficheiro: CYPE INGENIEROS, S.A.
- Formato: FIEBDC-3/2002
- Moeda: EUR
- Custos indirectos: 3.00 %
- IVA: 23.00 %

## I Instalações

### IC Aquecimento, arrefecimento, climatização e A.Q.S.

#### ICE Emissores a água para aquecimento e arrefecimento

**ICE160** Ud Grupo de impulsão para colector.
Grupo de impulsão, instalação vertical em colector, válido para instalação de piso radiante até 10 kW, modelo Fluvia T PUSH-23-B-W, "UPONOR IBERIA", formado por circulador Wilo Yonos RS 15/6, válvula termostática e válvula antirretorno. Totalmente montado, ligado e testado.
Inclui: Colocação e fixação do grupo de impulsão ao colector. Ligação eléctrica da bomba de circulação.
Critério de medição de projecto: Número de unidades previstas, segundo documentação gráfica de Projecto.
Critério de medição de obra: Medir-se-á o número de unidades realmente executadas segundo especificações de Projecto.

| Código | Un | Descrição | Rendimento | Preço | Importância |
|---|---|---|---|---|---|
| mt38gpu021h | Ud | Grupo de impulsão, instalação vertical em colector, válido para instalação de piso radiante até 10 kW, modelo Fluvia T PUSH-23-B-W, "UPONOR IBERIA", formado por circulador Wilo Yonos RS 15/6, válvula termostática e válvula antirretorno. (material) | 1.000 | 1145.63 | 1145.63 |
| mo004 | h | Oficial de 1ª instalador de aquecimento. (mão de obra) | 0.200 | 23.31 | 4.66 |
| mo103 | h | Ajudante de instalador de aquecimento. (mão de obra) | 0.200 | 22.09 | 4.42 |
| % | % | Custos directos complementares | 2 % | 1154.71 | 23.09 |
|  |  | Custos directos |  |  | 1177.80 |
