# Sistema de aquecimento por piso radiante eléctrico, com camada de argamassa

- Propriedade do ficheiro: CYPE INGENIEROS, S.A.
- Formato: FIEBDC-3/2002
- Moeda: EUR
- Custos indirectos: 3.00 %
- IVA: 23.00 %

## I Instalações

### IC Aquecimento, arrefecimento, climatização e A.Q.S.

#### ICM Emissores de calor eléctricos

**ICM054** m² Sistema de aquecimento por piso radiante eléctrico, com camada de argamassa.
Sistema de aquecimento por piso radiante eléctrico, formado por malha de aço com cabo térmico, fornecida em rolo, potência 160 W (160 W/m²), dimensões 0,5x2 m, modelo Comfort E 160-1 "UPONOR IBERIA", alimentação monofásica a 230 V, comprimento de cabo frio 4 m, com tubo corrugado de protecção para sonda de temperatura de piso e argamassa autonivelante, "UPONOR IBERIA", CA - C20 - F4 segundo EN 13813, de 50 mm de espessura. Totalmente montado, ligado e testado.
Inclui: Limpeza e preparação da superfície suporte. Colocação do emissor. Ligação eléctrica. Derramamento e espalhamento da camada de argamassa.
Critério de medição de projecto: Superfície útil, medida segundo documentação gráfica de Projecto.
Critério de medição de obra: Medir-se-á a superfície realmente executada segundo especificações de Projecto.

| Código | Un | Descrição | Rendimento | Preço | Importância |
|---|---|---|---|---|---|
| mt38esu300ma | Ud | Malha de aço com cabo térmico, fornecida em rolo, potência 160 W (160 W/m²), dimensões 0,5x2 m, modelo Comfort E 160-1 "UPONOR IBERIA", alimentação monofásica a 230 V, comprimento de cabo frio 4 m, com tubo corrugado de protecção para sonda de temperatura de piso, para sistema de aquecimento por piso radiante. (material) | 1.000 | 154.48 | 154.48 |
| mt09mal020a | m³ | Argamassa autonivelante, CA - C20 - F4 segundo EN 13813, à base de sulfato de cálcio, para espessuras de 2,5 a 7,0 cm, usada em nivelação de pavimentos. (material) | 0.050 | 448.14 | 22.41 |
| mt08aaa010a | m³ | Água. (material) | 0.004 | 1.50 | 0.01 |
| mq06pym020 | h | Misturadora-bombeadora para argamassas autonivelantes. (equipamento) | 0.050 | 10.91 | 0.55 |
| mo004 | h | Oficial de 1ª instalador de aquecimento. (mão de obra) | 0.200 | 21.36 | 4.27 |
| mo103 | h | Ajudante de instalador de aquecimento. (mão de obra) | 0.200 | 20.25 | 4.05 |
| % | % | Custos directos complementares | 2 % | 185.77 | 3.72 |
|  |  | Custos directos |  |  | 189.49 |
