# Sistema de aquecimento por piso radiante eléctrico, em seco

- Propriedade do ficheiro: CYPE INGENIEROS, S.A.
- Formato: FIEBDC-3/2002
- Moeda: EUR
- Custos indirectos: 3.00 %
- IVA: 23.00 %

## I Instalações

### IC Aquecimento, arrefecimento, climatização e A.Q.S.

#### ICM Emissores de calor eléctricos

**ICM055** m² Sistema de aquecimento por piso radiante eléctrico, em seco.
Sistema de aquecimento por piso radiante eléctrico, formado por malha de aço com cabo térmico, fornecida em rolo, potência 160 W (160 W/m²), dimensões 0,5x2 m, modelo Comfort E 160-1 "UPONOR IBERIA", alimentação monofásica a 230 V, comprimento de cabo frio 4 m, com tubo corrugado de protecção para sonda de temperatura de piso.
Inclui: Limpeza e preparação da superfície suporte. Colocação do emissor. Ligação e verificação do seu correcto funcionamento. Derramamento e espalhamento da camada de argamassa.
Critério de medição de projecto: Superfície útil, medida segundo documentação gráfica de Projecto.
Critério de medição de obra: Medir-se-á a superfície realmente executada segundo especificações de Projecto.

| Código | Un | Descrição | Rendimento | Preço | Importância |
|---|---|---|---|---|---|
| mt38esu300ma | Ud | Malha de aço com cabo térmico, fornecida em rolo, potência 160 W (160 W/m²), dimensões 0,5x2 m, modelo Comfort E 160-1 "UPONOR IBERIA", alimentação monofásica a 230 V, comprimento de cabo frio 4 m, com tubo corrugado de protecção para sonda de temperatura de piso, para sistema de aquecimento por piso radiante. (material) | 1.000 | 154.48 | 154.48 |
| mo004 | h | Oficial de 1ª instalador de aquecimento. (mão de obra) | 0.200 | 23.31 | 4.66 |
| mo103 | h | Ajudante de instalador de aquecimento. (mão de obra) | 0.200 | 22.09 | 4.42 |
| % | % | Custos directos complementares | 2 % | 163.56 | 3.27 |
|  |  | Custos directos |  |  | 166.83 |
