# Colector pré-fabricado de distribuição de água para uso doméstico

- Propriedade do ficheiro: CYPE INGENIEROS, S.A.
- Formato: FIEBDC-3/2002
- Moeda: EUR
- Custos indirectos: 3.00 %
- IVA: 23.00 %

## I Instalações

### IC Aquecimento, arrefecimento, climatização e A.Q.S.

#### ICS Sistemas de condução de água

**ICS025** Ud Colector pré-fabricado de distribuição de água para uso doméstico.
Colector modular metálico, modelo S "UPONOR IBERIA", de 1" de diâmetro, com três derivações de 1/2" de diâmetro, para união roscada, alojado em caixa visitável de plástico.
Inclui: Marcação. Colocação e fixação da caixa visitável. Montagem das válvulas de corte. Colocação e fixação do colector. Ligação à rede de distribuição. Verificação do seu correcto funcionamento.
Critério de medição de projecto: Número de unidades previstas, segundo documentação gráfica de Projecto.
Critério de medição de obra: Medir-se-á o número de unidades realmente executadas segundo especificações de Projecto.

| Código | Un | Descrição | Rendimento | Preço | Importância |
|---|---|---|---|---|---|
| mt38acu150g | Ud | Caixa visitável de plástico, "UPONOR IBERIA", com abraçadeiras de 1" e porta, para encastrar. (material) | 1.000 | 22.96 | 22.96 |
| mt38acu100t | Ud | Colector modular metálico, modelo S "UPONOR IBERIA", de 1" de diâmetro, com três derivações de 1/2" de diâmetro, para união roscada. (material) | 2.000 | 39.40 | 78.80 |
| mt38acu101h | Ud | Tampão roscado fêmea para colector de 1" de diâmetro, "UPONOR IBERIA". (material) | 2.000 | 9.57 | 19.14 |
| mt38acu103b | Ud | Válvula de esfera para fecho do circuito do colector com ligação macho e fêmea de 1" de diâmetro, "UPONOR IBERIA". (material) | 2.000 | 79.08 | 158.16 |
| mt38www012 | Ud | Material auxiliar para instalações de aquecimento e A.Q.S. (material) | 1.000 | 2.10 | 2.10 |
| mo004 | h | Oficial de 1ª instalador de aquecimento. (mão de obra) | 0.260 | 23.31 | 6.06 |
| mo103 | h | Ajudante de instalador de aquecimento. (mão de obra) | 0.260 | 22.09 | 5.74 |
| % | % | Custos directos complementares | 2 % | 292.96 | 5.86 |
|  |  | Custos directos |  |  | 298.82 |
