# Grupo hidráulico para circuitos de aquecimento, com permutador para produção de A.Q.S

- Propriedade do ficheiro: CYPE INGENIEROS, S.A.
- Formato: FIEBDC-3/2002
- Moeda: EUR
- Custos indirectos: 3.00 %
- IVA: 23.00 %

## I Instalações

### IC Aquecimento, arrefecimento, climatização e A.Q.S.

#### ICS Sistemas de condução de água

**ICS113** Ud Grupo hidráulico para circuitos de aquecimento, com permutador para produção de A.Q.S.
Estação de transferência para circuitos de aquecimento por radiadores ou com fan-coils e A.Q.S. instantânea, caudal de 19 l/min, de 580x280x390 mm, modelo Uponor Combi Port INS RC 19 l/min "UPONOR IBERIA", com permutador de placas, válvula de controlo proporcional de caudal para prioridade de A.Q.S., válvula reguladora de pressão diferencial, ligações e carcaça com isolamento térmico de EPP.
Inclui: Marcação. Colocação. Ligação e verificação do seu correcto funcionamento.
Critério de medição de projecto: Número de unidades previstas, segundo documentação gráfica de Projecto.
Critério de medição de obra: Medir-se-á o número de unidades realmente executadas segundo especificações de Projecto.

| Código | Un | Descrição | Rendimento | Preço | Importância |
|---|---|---|---|---|---|
| mt38eup110d | Ud | Estação de transferência para circuitos de aquecimento por radiadores ou com fan-coils e A.Q.S. instantânea, caudal de 19 l/min, de 580x280x390 mm, modelo Uponor Combi Port INS RC 19 l/min "UPONOR IBERIA", com permutador de placas, válvula de controlo proporcional de caudal para prioridade de A.Q.S., válvula reguladora de pressão diferencial, ligações e carcaça com isolamento térmico de EPP. (material) | 1.000 | 2127.50 | 2127.50 |
| mo004 | h | Oficial de 1ª instalador de aquecimento. (mão de obra) | 0.800 | 21.36 | 17.09 |
| mo103 | h | Ajudante de instalador de aquecimento. (mão de obra) | 0.800 | 20.25 | 16.20 |
| % | % | Custos directos complementares | 2 % | 2160.79 | 43.22 |
|  |  | Custos directos |  |  | 2204.01 |
