# Sistema de aquecimento e arrefecimento por parede radiante

- Propriedade do ficheiro: CYPE Ingenieros S.A.
- Formato: FIEBDC-3/2016
- Programa: Gerador de preços para construção civil. CYPE Ingenieros, S.A.
- Data: 28/03/2024
- Moeda: EUR
- Custos indirectos: 3 %
- IVA: 23 %

## I Instalações

### IC Aquecimento, arrefecimento, climatização e A.Q.S.

#### ICE Emissores a água para aquecimento e arrefecimento

**ICE025** m² Sistema de aquecimento e arrefecimento por parede radiante.
Sistema Renovis de aquecimento e arrefecimento por parede radiante, "UPONOR IBERIA", composto por painéis radiantes de gesso laminado, com circuitos integrados de tubo de polietileno reticulado (PE-Xa) com barreira de oxigénio, de 9,9 mm de diâmetro e 1,1 mm de espessura, de 800x625x15 mm, modelo Renovis Extra e tubagem de distribuição formada por tubo de polietileno reticulado (PE-Xa), de 5 camadas segundo o método UAX, com barreira de oxigénio (EVOH) e camada de protecção de polietileno (PE) modificado, de 20 mm de diâmetro exterior e 2 mm de espessura, modelo Comfort Pipe PLUS. Incluindo elementos de montagem e demais acessórios necessários para o seu correcto funcionamento. Totalmente montado, ligado e testado.
Inclui: Marcação dos eixos da estrutura metálica. Nivelamento e aparafusamento dos perfis da estrutura metálica. Colocação e aparafusamento dos painéis. Tratamento de juntas. Marcação da tubagem de distribuição. Colocação e fixação da tubagem. Ligação dos painéis com a tubagem de distribuição e entre eles. Ligação da tubagem de distribuição com o colector. Realização de ensaios.
Critério de medição de projecto: Superfície útil, medida segundo documentação gráfica de Projecto.
Critério de medição de obra: Medir-se-á a superfície realmente executada segundo especificações de Projecto.

| Código | Un | Descrição | Rendimento | Preço | Importância |
|---|---|---|---|---|---|
| mt12psg050c | m | Mestra 60/27 de chapa de aço galvanizado, de largura 60 mm, segundo EN 14195. (material) | 3.2 | 0.84 | 2.688 |
| mt38etu200t | m² | Painel radiante de gesso laminado, com circuito integrado de tubo de polietileno reticulado (PE-Xa) com barreira de oxigénio, de 9,9 mm de diâmetro e 1,1 mm de espessura, de 800x625x15 mm, modelo Renovis Extra "UPONOR IBERIA", para sistema Renovis de aquecimento e arrefecimento por parede e tecto radiante, para fixação com parafusos sobre estrutura metálica. (material) | 1 | 166.84 | 166.840 |
| mt38etu210a | Ud | Parafuso para a fixação de painel de sistema de aquecimento e arrefecimento por parede e tecto radiante a estrutura metálica, de 33 mm de comprimento. (material) | 15 | 0.04 | 0.600 |
| mt38etu211a | m | Fita para juntas entre painéis de sistema de aquecimento e arrefecimento por parede e tecto radiante. (material) | 0.45 | 24.67 | 11.102 |
| mt38etu212a | kg | Argamassa para juntas entre painéis de sistema de aquecimento e arrefecimento por parede e tecto radiante. (material) | 0.7 | 29.49 | 20.643 |
| mt38etu108b | Ud | Tê de latão, de 20x9,9x20 mm, "UPONOR IBERIA", sistema de união Quick and Easy, inclusive anéis. (material) | 1 | 14.83 | 14.830 |
| mt37tpu012z | m | Tubo de polietileno reticulado (PE-Xa), de 5 camadas segundo o método UAX, com barreira de oxigénio (EVOH) e camada de protecção de polietileno (PE) modificado, de 20 mm de diâmetro exterior e 2 mm de espessura, modelo Comfort Pipe PLUS "UPONOR IBERIA", segundo NP EN ISO 15875-2. (material) | 0.1 | 3.77 | 0.377 |
| mo004 | h | Oficial de 1ª instalador de aquecimento. (mão de obra) | 0.2 | 23.31 | 4.662 |
| mo103 | h | Ajudante de instalador de aquecimento. (mão de obra) | 0.2 | 22.09 | 4.418 |
| % | % | Custos directos complementares | 2 % | 226.160 | 4.523 |
|  |  | Custos directos |  |  | 230.683 |

Resíduos:
- colocação: mt12psg050c Mestra 60/27 de chapa de aço galvanizado, de largura 60 mm, segundo EN 14195; factor de resíduo 0.0188
- colocação: mt38etu210a; factor de resíduo 0.005
- colocação: mt37tpu012z; factor de resíduo 0.0275049

## Recursos

**mt12psg050c** m Mestra 60/27 de chapa de aço galvanizado, de largura 60 mm, segundo EN 14195
Dados técnicos: Custo energético 70.752 MJ; Emissão de CO2 2.171 kg; Código LER 17 04 05; Massa do elemento 0.53 kg; Volume 0.000252 m3
Resíduos:
- embalagem: re170203 Plástico. (componente de resíduo); rendimento 0.005 kg; Código LER 17 02 03; Massa do elemento 1 kg; Volume 0.001667 m3

**mt38etu210a** Ud Parafuso para a fixação de painel de sistema de aquecimento e arrefecimento por parede e tecto radiante a estrutura
Dados técnicos: Custo energético 0.065 MJ; Emissão de CO2 0.004 kg; Código LER 17 04 05; Massa do elemento 0.0066 kg; Volume 0.000003 m3
Resíduos:
- embalagem: re150101 Embalagens de papel e cartão. (componente de resíduo); rendimento 0.001 kg; Código LER 15 01 01; Massa do elemento 1 kg; Volume 0.001333 m3

**mt37tpu012z** m Tubo de polietileno reticulado (PE-Xa)
Dados técnicos: Custo energético 9.979 MJ; Emissão de CO2 0.495 kg; Código LER 17 02 03; Massa do elemento 0.103 kg; Volume 0.000172 m3
