# Sistema de aquecimento e arrefecimento por piso radiante, em seco

- Propriedade do ficheiro: CYPE Ingenieros S.A.
- Formato: FIEBDC-3/2016
- Programa: Gerador de preços para construção civil. CYPE Ingenieros, S.A.
- Data: 24/10/2022
- Moeda: EUR
- Custos indirectos: 3 %
- IVA: 23 %

## I Instalações

### IC Aquecimento, arrefecimento, climatização e A.Q.S.

#### ICE Emissores a água para aquecimento e arrefecimento

**ICE120** m² Sistema de aquecimento e arrefecimento por piso radiante, em seco.
Sistema de aquecimento por piso radiante "UPONOR IBERIA", composto por, banda de espuma de polietileno (PE), de 150x10 mm, modelo Multi Auto-fixação, painel isolante moldado, de 1200x800 mm e 30 mm de espessura, de poliestireno expandido (EPS), com difusores de alumínio, modelo Siccus FX e tubo de polietileno reticulado (PE-Xa), de 5 camadas segundo o método UAX, com barreira de oxigénio (EVOH) e camada de protecção de polietileno (PE) modificado, de 16 mm de diâmetro exterior e 2 mm de espessura, modelo Comfort Pipe PLUS. Totalmente montado, ligado e testado.
Inclui: Preparação e limpeza da superfície de apoio. Marcação da instalação. Fixação do rodapé perimetral. Colocação dos painéis. Marcação do traçado da tubagem. Colocação e fixação das tubagens. Realização de ensaios.
Critério de medição de projecto: Superfície útil, medida segundo documentação gráfica de Projecto.
Critério de medição de obra: Medir-se-á a superfície realmente executada segundo especificações de Projecto.

| Código | Un | Descrição | Rendimento | Preço | Importância |
|---|---|---|---|---|---|
| mt17epu021d | m | Banda de espuma de polietileno (PE), de 150x10 mm, modelo Multi Auto-fixação "UPONOR IBERIA", com fitas autoadesivas. (material) | 0.6 | 2.57 | 1.542 |
| mt17epu009d | Ud | Painel isolante moldado, de 1200x800 mm e 30 mm de espessura, de poliestireno expandido (EPS), com difusores de alumínio, modelo Siccus FX "UPONOR IBERIA", com propagação retardada da chama Euroclasse E, espaçamento do tubo múltiplo de 20 cm. (material) | 1.042 | 30.92 | 32.219 |
| mt37tpu012r | m | Tubo de polietileno reticulado (PE-Xa), de 5 camadas segundo o método UAX, com barreira de oxigénio (EVOH) e camada de protecção de polietileno (PE) modificado, de 16 mm de diâmetro exterior e 2 mm de espessura, modelo Comfort Pipe PLUS "UPONOR IBERIA", segundo NP EN ISO 15875-2. (material) | 5 | 2.38 | 11.900 |
| mo004 | h | Oficial de 1ª instalador de aquecimento. (mão de obra) | 0.67 | 20.72 | 13.882 |
| mo103 | h | Ajudante de instalador de aquecimento. (mão de obra) | 0.67 | 19.64 | 13.159 |
| % | % | Custos directos complementares | 2 % | 72.702 | 1.454 |
|  |  | Custos directos |  |  | 74.156 |

Resíduos:
- colocação: mt17epu021d Banda de espuma de polietileno (PE), de 150x10 mm, modelo Multi Auto-fixação "UPONOR IBERIA", com fitas autoadesivas; factor de resíduo 0.0597905
- colocação: mt17epu009d; factor de resíduo 0.024
- colocação: mt37tpu012r; factor de resíduo 0.0275

## Recursos

**mt17epu021d** m Banda de espuma de polietileno (PE), de 150x10 mm, modelo Multi Auto-fixação "UPONOR IBERIA", com fitas autoadesivas
Dados técnicos: Custo energético 14.499 MJ; Emissão de CO2 0.516 kg; Código LER 17 06 04; Massa do elemento 0.105 kg; Volume 0.000175 m3
Resíduos:
- embalagem: re170203 Plástico. (componente de resíduo); rendimento 0.001 kg; Código LER 17 02 03; Massa do elemento 1 kg; Volume 0.001667 m3

**mt17epu009d** Ud Painel isolante moldado
Dados técnicos: Custo energético 85.887 MJ; Emissão de CO2 3.044 kg; Código LER 17 06 04; Massa do elemento 0.856 kg; Volume 0.001427 m3
Resíduos:
- embalagem: re170203 Plástico; rendimento 0.074 kg

**mt37tpu012r** m Tubo de polietileno reticulado (PE-Xa)
Dados técnicos: Custo energético 7.363 MJ; Emissão de CO2 0.366 kg; Código LER 17 02 03; Massa do elemento 0.076 kg; Volume 0.000127 m3
