# Grupo de impulsão para colector, com central pré-montada

- Propriedade do ficheiro: CYPE Ingenieros S.A.
- Formato: FIEBDC-3/2016
- Programa: Gerador de preços para construção civil. CYPE Ingenieros, S.A.
- Data: 28/03/2024
- Moeda: EUR
- Custos indirectos: 3 %
- IVA: 23 %

## I Instalações

### IC Aquecimento, arrefecimento, climatização e A.Q.S.

#### ICE Emissores a água para aquecimento e arrefecimento

**ICE161** Ud Grupo de impulsão para colector, com central pré-montada.
Grupo de impulsão para controlo da bomba de circulação em instalações de aquecimento, com central, instalação em colector, válido para instalação de piso radiante até 10 kW, modelo Fluvia Move MPG-10-A-W, "UPONOR IBERIA", formado por central modelo Smatrix Move H X-157 Wired com sonda de temperatura exterior e sondas de temperatura de impulsão e retorno, circulador Wilo Yonos RS 15/6, termostato digital com sonda de humidade modelo T-167, válvula de 3 vias e actuador para válvula misturadora de 3 vias, com alimentação a 230 V. Totalmente montado, ligado e testado.
Inclui: Colocação e fixação do grupo de impulsão ao colector. Ligação eléctrica da central e da bomba de circulação.
Critério de medição de projecto: Número de unidades previstas, segundo documentação gráfica de Projecto.
Critério de medição de obra: Medir-se-á o número de unidades realmente executadas segundo especificações de Projecto.

| Código | Un | Descrição | Rendimento | Preço | Importância |
|---|---|---|---|---|---|
| mt38gpu020f | Ud | Grupo de impulsão para controlo da bomba de circulação em instalações de aquecimento, com central, instalação em colector, válido para instalação de piso radiante até 10 kW, modelo Fluvia Move MPG-10-A-W, "UPONOR IBERIA", formado por central modelo Smatrix Move H X-157 Wired com sonda de temperatura exterior e sondas de temperatura de impulsão e retorno, circulador Wilo Yonos RS 15/6, termostato digital com sonda de humidade modelo T-167, válvula de 3 vias e actuador para válvula misturadora de 3 vias, com alimentação a 230 V. (material) | 1 | 2734.25 | 2734.250 |
| mo004 | h | Oficial de 1ª instalador de aquecimento. (mão de obra) | 0.5 | 23.31 | 11.655 |
| mo103 | h | Ajudante de instalador de aquecimento. (mão de obra) | 0.5 | 22.09 | 11.045 |
| % | % | Custos directos complementares | 2 % | 2756.950 | 55.139 |
|  |  | Custos directos |  |  | 2812.089 |

## Recursos

**mt38gpu020f** Ud Grupo de impulsão para controlo da bomba de circulação em instalações de aquecimento
Dados técnicos: Custo energético 0.881 MJ; Emissão de CO2 1.387 kg
Resíduos:
- embalagem: re150101 Embalagens de papel e cartão. (componente de resíduo); rendimento 1.632 kg; Código LER 15 01 01; Massa do elemento 1 kg; Volume 0.001333 m3
