# Tubagem de distribuição de água, para climatização

- Propriedade do ficheiro: CYPE Ingenieros S.A.
- Formato: FIEBDC-3/2016
- Programa: Gerador de preços para construção civil. CYPE Ingenieros, S.A.
- Data: 28/03/2024
- Moeda: EUR
- Custos indirectos: 3 %
- IVA: 23 %

## I Instalações

### IC Aquecimento, arrefecimento, climatização e A.Q.S.

#### ICS Sistemas de condução de água

**ICS011** m Tubagem de distribuição de água, para climatização.
Tubagem de distribuição de água fria e quente de climatização formada por tubo de polietileno reticulado (PE-Xa), de 5 camadas segundo o método UAX, com barreira de oxigénio (EVOH) e camada de protecção de polietileno (PE) modificado, de 16 mm de diâmetro exterior e 2 mm de espessura, PN=6 atm, cor branca, modelo Comfort Pipe PLUS "UPONOR IBERIA", fornecido em rolos, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tpu413h | Ud | Material auxiliar para montagem e fixação das tubagens de polietileno reticulado (PE-Xa) com barreira de oxigénio (EVOH), modelo Comfort Pipe PLUS "UPONOR IBERIA", de 16 mm de diâmetro exterior. (material) | 1 | 0.15 | 0.150 |
| mt37tpu013ve | m | Tubo de polietileno reticulado (PE-Xa), de 5 camadas segundo o método UAX, com barreira de oxigénio (EVOH) e camada de protecção de polietileno (PE) modificado, de 16 mm de diâmetro exterior e 2 mm de espessura, PN=6 atm, cor branca, modelo Comfort Pipe PLUS "UPONOR IBERIA", fornecido em rolos, segundo NP EN ISO 15875-2, com o preço incrementado em 20% relativamente a acessórios e peças especiais. (material) | 1 | 3.71 | 3.710 |
| mt17coe055ci | m | Manga isolante de espuma elastomérica, com um elevado factor de resistência à difusão do vapor de água, de 19 mm de diâmetro interior e 25 mm de espessura, à base de borracha sintética flexível, de estrutura celular fechada. (material) | 1 | 9.57 | 9.570 |
| mt17coe110 | l | Cola para manga isolante elastomérica. (material) | 0.025 | 19.01 | 0.475 |
| mo004 | h | Oficial de 1ª instalador de aquecimento. (mão de obra) | 0.11 | 23.31 | 2.564 |
| mo103 | h | Ajudante de instalador de aquecimento. (mão de obra) | 0.11 | 22.09 | 2.430 |
| % | % | Custos directos complementares | 2 % | 18.899 | 0.378 |
|  |  | Custos directos |  |  | 19.277 |

Resíduos:
- colocação: mt37tpu013ve; factor de resíduo 0.0275
- colocação: mt17coe055ci; factor de resíduo 0.0664203

## Recursos

**mt37tpu013ve** m Tubo de polietileno reticulado (PE-Xa)
Dados técnicos: Custo energético 7.363 MJ; Emissão de CO2 0.366 kg; Código LER 17 02 03; Massa do elemento 0.076 kg; Volume 0.000127 m3

**mt17coe055ci** m Manga isolante de espuma elastomérica
Dados técnicos: Custo energético 4.142 MJ; Emissão de CO2 0.182 kg; Código LER 17 02 03; Massa do elemento 0.0433 kg; Volume 0.000072 m3
Resíduos:
- embalagem: re170203 Plástico. (componente de resíduo); rendimento 0.003 kg; Código LER 17 02 03; Massa do elemento 1 kg; Volume 0.001667 m3
