# Colector pré-fabricado de distribuição de água para uso doméstico

- Propriedade do ficheiro: CYPE Ingenieros S.A.
- Formato: FIEBDC-3/2016
- Programa: Gerador de preços para construção civil. CYPE Ingenieros, S.A.
- Data: 28/03/2024
- Moeda: EUR
- Custos indirectos: 3 %
- IVA: 23 %

## I Instalações

### IC Aquecimento, arrefecimento, climatização e A.Q.S.

#### ICS Sistemas de condução de água

**ICS025** Ud Colector pré-fabricado de distribuição de água para uso doméstico.
Colector modular metálico, modelo S "UPONOR IBERIA", de 1" de diâmetro, com três derivações de 1/2" de diâmetro, para união roscada, alojado em caixa visitável de plástico.
Inclui: Marcação. Colocação e fixação da caixa visitável. Montagem das válvulas de corte. Colocação e fixação do colector. Ligação à rede de distribuição. Verificação do seu correcto funcionamento.
Critério de medição de projecto: Número de unidades previstas, segundo documentação gráfica de Projecto.
Critério de medição de obra: Medir-se-á o número de unidades realmente executadas segundo especificações de Projecto.

| Código | Un | Descrição | Rendimento | Preço | Importância |
|---|---|---|---|---|---|
| mt38acu150g | Ud | Caixa visitável de plástico, "UPONOR IBERIA", com abraçadeiras de 1" e porta, para encastrar. (material) | 1 | 22.96 | 22.960 |
| mt38acu100t | Ud | Colector modular metálico, modelo S "UPONOR IBERIA", de 1" de diâmetro, com três derivações de 1/2" de diâmetro, para união roscada. (material) | 2 | 39.4 | 78.800 |
| mt38acu101h | Ud | Tampão roscado fêmea para colector de 1" de diâmetro, "UPONOR IBERIA". (material) | 2 | 9.57 | 19.140 |
| mt38acu103b | Ud | Válvula de esfera para fecho do circuito do colector com ligação macho e fêmea de 1" de diâmetro, "UPONOR IBERIA". (material) | 2 | 79.08 | 158.160 |
| mt38www012 | Ud | Material auxiliar para instalações de aquecimento e A.Q.S. (material) | 1 | 2.1 | 2.100 |
| mo004 | h | Oficial de 1ª instalador de aquecimento. (mão de obra) | 0.26 | 23.31 | 6.061 |
| mo103 | h | Ajudante de instalador de aquecimento. (mão de obra) | 0.26 | 22.09 | 5.743 |
| % | % | Custos directos complementares | 2 % | 292.964 | 5.859 |
|  |  | Custos directos |  |  | 298.823 |

## Recursos

**mt38acu150g** Ud Caixa visitável de plástico, "UPONOR IBERIA", com abraçadeiras de 1" e porta, para encastrar
Dados técnicos: Custo energético 132.742 MJ; Emissão de CO2 6.615 kg
Resíduos:
- embalagem: re150101 Embalagens de papel e cartão. (componente de resíduo); rendimento 0.03 kg; Código LER 15 01 01; Massa do elemento 1 kg; Volume 0.001333 m3

**mt38acu100t** Ud Colector modular metálico
Dados técnicos: Custo energético 110.730 MJ; Emissão de CO2 7.495 kg
Resíduos:
- embalagem: re150101 Embalagens de papel e cartão; rendimento 0.072 kg

**mt38acu101h** Ud Tampão roscado fêmea para colector de 1" de diâmetro, "UPONOR IBERIA"
Dados técnicos: Custo energético 0.039 MJ; Emissão de CO2 0.061 kg
Resíduos:
- embalagem: re150101 Embalagens de papel e cartão; rendimento 0.072 kg

**mt38acu103b** Ud Válvula de esfera para fecho do circuito do colector com ligação macho e fêmea de 1" de diâmetro, "UPONOR IBERIA"
Dados técnicos: Custo energético 843.399 MJ; Emissão de CO2 56.701 kg
Resíduos:
- embalagem: re150101 Embalagens de papel e cartão; rendimento 0.072 kg
