# Grupo hidráulico com permutador para produção de A.Q.S

- Propriedade do ficheiro: CYPE Ingenieros S.A.
- Formato: FIEBDC-3/2016
- Programa: Gerador de preços para construção civil. CYPE Ingenieros, S.A.
- Data: 24/10/2022
- Moeda: EUR
- Custos indirectos: 3 %
- IVA: 23 %

## I Instalações

### IC Aquecimento, arrefecimento, climatização e A.Q.S.

#### ICS Sistemas de condução de água

**ICS100** Ud Grupo hidráulico com permutador para produção de A.Q.S.
Estação de transferência para produção de A.Q.S. instantânea, caudal de 12 l/min, de 620x145x436 mm, modelo Uponor Aqua Port S 1000 12 l/min "UPONOR IBERIA", com permutador de placas, válvula de controlo proporcional de caudal para prioridade de A.Q.S., válvula reguladora de pressão diferencial, detentor para caudal máximo de A.Q.S., purgador de ar, filtro, bainha para sonda de temperatura e ligações de 3/4". Inclusive válvulas de corte, elementos de montagem e acessórios necessários para o seu correcto funcionamento.
Inclui: Marcação. Colocação e fixação. Ligação. Colocação em funcionamento.
Critério de medição de projecto: Número de unidades previstas, segundo documentação gráfica de Projecto.
Critério de medição de obra: Medir-se-á o número de unidades realmente executadas segundo especificações de Projecto.

| Código | Un | Descrição | Rendimento | Preço | Importância |
|---|---|---|---|---|---|
| mt38eup060q | Ud | Estação de transferência para produção de A.Q.S. instantânea, caudal de 12 l/min, de 620x145x436 mm, modelo Uponor Aqua Port S 1000 12 l/min "UPONOR IBERIA", com permutador de placas, válvula de controlo proporcional de caudal para prioridade de A.Q.S., válvula reguladora de pressão diferencial, detentor para caudal máximo de A.Q.S., purgador de ar, filtro, bainha para sonda de temperatura e ligações de 3/4". (material) | 1 | 1853.25 | 1853.250 |
| mt38www011 | Ud | Material auxiliar para instalações de A.Q.S. (material) | 1 | 1.45 | 1.450 |
| mo004 | h | Oficial de 1ª instalador de aquecimento. (mão de obra) | 0.7 | 20.72 | 14.504 |
| mo103 | h | Ajudante de instalador de aquecimento. (mão de obra) | 0.7 | 19.64 | 13.748 |
| % | % | Custos directos complementares | 2 % | 1882.952 | 37.659 |
|  |  | Custos directos |  |  | 1920.611 |
