# Sistema de aquecimento e arrefecimento por piso radiante de baixa altura, com camada de argamassa

- Propriedade do ficheiro: CYPE INGENIEROS, S.A.
- Formato: FIEBDC-3/2002
- Moeda: EUR
- Custos indirectos: 3.00 %
- IVA: 23.00 %

## I Instalações

### IC Aquecimento, arrefecimento, climatização e A.Q.S.

#### ICE Emissores a água para aquecimento e arrefecimento

**ICE130** m² Sistema de aquecimento e arrefecimento por piso radiante de baixa altura, com camada de argamassa.
Sistema de aquecimento por piso radiante de baixa altura "UPONOR IBERIA", composto por, banda de espuma de polietileno (PE), de 60x8 mm, modelo Minitec, painel porta-tubos de poliestireno, válido para tubo de 9,9 mm de diâmetro, com tela autocolante, de 1120x720 mm e 12 mm de altura total, modelo Minitec, tubo de polietileno reticulado (PE-Xa) com barreira de oxigénio (EVOH), de 9,9 mm de diâmetro exterior e 1,1 mm de espessura, modelo Minitec Comfort Pipe e argamassa autonivelante, "UPONOR IBERIA", CA - C20 - F4 segundo EN 13813, de 15 mm de espessura. Totalmente montado, ligado e testado.
Inclui: Preparação e limpeza da superfície de apoio. Marcação da instalação. Fixação do rodapé perimetral. Colocação dos painéis. Marcação do traçado da tubagem. Colocação e fixação das tubagens. Derramamento e espalhamento da camada de argamassa autonivelante. Realização de ensaios.
Critério de medição de projecto: Superfície útil, medida segundo documentação gráfica de Projecto.
Critério de medição de obra: Medir-se-á a superfície realmente executada segundo especificações de Projecto.

| Código | Un | Descrição | Rendimento | Preço | Importância |
|---|---|---|---|---|---|
| mt17epu026d | m | Banda de espuma de polietileno (PE), de 60x8 mm, modelo Minitec "UPONOR IBERIA". (material) | 0.600 | 2.26 | 1.36 |
| mt17epu015h | m² | Painel porta-tubos de poliestireno, válido para tubo de 9,9 mm de diâmetro, com tela autocolante, de 1120x720 mm e 12 mm de altura total, modelo Minitec "UPONOR IBERIA", espaçamento do tubo múltiplo de 5 cm. (material) | 1.000 | 36.00 | 36.00 |
| mt37tpu017h | m | Tubo de polietileno reticulado (PE-Xa) com barreira de oxigénio (EVOH), de 9,9 mm de diâmetro exterior e 1,1 mm de espessura, modelo Minitec Comfort Pipe, "UPONOR IBERIA", segundo NP EN ISO 15875-2. (material) | 10.000 | 2.51 | 25.10 |
| mt09mal020a | m³ | Argamassa autonivelante, CA - C20 - F4 segundo EN 13813, à base de sulfato de cálcio, para espessuras de 2,5 a 7,0 cm, usada em nivelação de pavimentos. (material) | 0.015 | 259.96 | 3.90 |
| mt08aaa010a | m³ | Água. (material) | 0.004 | 1.50 | 0.01 |
| mq06pym020 | h | Misturadora-bombeadora para argamassas autonivelantes. (equipamento) | 0.058 | 10.91 | 0.63 |
| mo004 | h | Oficial de 1ª instalador de aquecimento. (mão de obra) | 0.730 | 23.31 | 17.02 |
| mo103 | h | Ajudante de instalador de aquecimento. (mão de obra) | 0.730 | 22.09 | 16.13 |
| mo031 | h | Oficial de 1ª aplicador de argamassa autonivelante. (mão de obra) | 0.054 | 22.68 | 1.22 |
| mo069 | h | Ajudante de aplicador de argamassa autonivelante. (mão de obra) | 0.054 | 22.13 | 1.20 |
| % | % | Custos directos complementares | 2 % | 102.57 | 2.05 |
|  |  | Custos directos |  |  | 104.62 |
