# Conjunto de válvulas de seccionamento

- Propriedade do ficheiro: CYPE INGENIEROS, S.A.
- Formato: FIEBDC-3/2002
- Moeda: EUR
- Custos indirectos: 3.00 %
- IVA: 23.00 %

## I Instalações

### IF Abastecimento de água

#### IFI Instalação interior

**IFI007** Ud Conjunto de válvulas de seccionamento.
Conjunto de duas válvulas de corte de esfera, rectas, de 16 mm de diâmetro, pré-montadas em caixa de plástico, modelo Multiclick "UPONOR IBERIA", com suportes para montagem da caixa e manípulo para as válvulas, sistema de união Quick and Easy, S-Press e S-Press PLUS, com placa de acabamento de plástico, de 135x90x9 mm, acabamento mate imitação cromado.
Inclui: Marcação. Ligação das válvulas aos tubos. Verificação do seu correcto funcionamento.
Critério de medição de projecto: Número de unidades previstas, segundo documentação gráfica de Projecto.
Critério de medição de obra: Medir-se-á o número de unidades realmente executadas segundo especificações de Projecto.

| Código | Un | Descrição | Rendimento | Preço | Importância |
|---|---|---|---|---|---|
| mt37avu010j | Ud | Conjunto de duas válvulas de corte de esfera, rectas, de 16 mm de diâmetro, pré-montadas em caixa de plástico, modelo Multiclick "UPONOR IBERIA", com suportes para montagem da caixa e manípulo para as válvulas, sistema de união Quick and Easy, S-Press e S-Press PLUS. (material) | 1.000 | 124.99 | 124.99 |
| mt37avu011g | Ud | Placa de acabamento de plástico, de 135x90x9 mm, acabamento mate imitação cromado, "UPONOR IBERIA", para caixa Multiclick. (material) | 1.000 | 31.44 | 31.44 |
| mt37www010 | Ud | Material auxiliar para instalações de abastecimento de água. (material) | 1.000 | 1.40 | 1.40 |
| mo008 | h | Oficial de 1ª canalizador. (mão de obra) | 0.349 | 23.31 | 8.14 |
| mo107 | h | Ajudante de canalizador. (mão de obra) | 0.349 | 22.09 | 7.71 |
| % | % | Custos directos complementares | 2 % | 173.68 | 3.47 |
|  |  | Custos directos |  |  | 177.15 |
