# Acessório para tubagem de distribuição de água para sistema de aquecimento e arrefecimento por tecto radiante

- Propriedade do ficheiro: CYPE Ingenieros S.A.
- Formato: FIEBDC-3/2016
- Programa: Gerador de preços para construção civil. CYPE Ingenieros, S.A.
- Data: 03/07/2024
- Moeda: EUR
- Custos indirectos: 3 %
- IVA: 23 %

## I Instalações

### IC Aquecimento, arrefecimento, climatização e A.Q.S.

#### ICE Emissores a água para aquecimento e arrefecimento

**ICE024** Ud Acessório para tubagem de distribuição de água para sistema de aquecimento e arrefecimento por tecto radiante.
Tê de latão, de 20x9,9x20 mm, "UPONOR IBERIA".
Inclui: Colocação e fixação do acessório.
Critério de medição de projecto: Número de unidades previstas, segundo documentação gráfica de Projecto.
Critério de medição de obra: Medir-se-á o número de unidades realmente executadas segundo especificações de Projecto.

| Código | Un | Descrição | Rendimento | Preço | Importância |
|---|---|---|---|---|---|
| mt38etu108b | Ud | Tê de latão, de 20x9,9x20 mm, "UPONOR IBERIA", sistema de união Quick and Easy, inclusive anéis. (material) | 1 | 14.83 | 14.830 |
| mo103 | h | Ajudante de instalador de aquecimento. (mão de obra) | 0.011 | 22.09 | 0.243 |
| % | % | Custos directos complementares | 2 % | 15.073 | 0.301 |
|  |  | Custos directos |  |  | 15.374 |
