# Colector para aquecimento e arrefecimento por piso radiante

- Propriedade do ficheiro: CYPE Ingenieros S.A.
- Formato: FIEBDC-3/2016
- Programa: Gerador de preços para construção civil. CYPE Ingenieros, S.A.
- Data: 03/07/2024
- Moeda: EUR
- Custos indirectos: 3 %
- IVA: 23 %

## I Instalações

### IC Aquecimento, arrefecimento, climatização e A.Q.S.

#### ICE Emissores a água para aquecimento e arrefecimento

**ICE100** Ud Colector para aquecimento e arrefecimento por piso radiante.
Colector pré-montado de poliamida reforçada, modelo Vario M "UPONOR IBERIA", para 4 circuitos, composto de ligações principais de 1", derivações de 3/4", termómetros, purgadores manuais, válvula de enchimento, válvula de esvaziamento, caudalímetros, tampões terminais e suportes, racores fêmea de 16 mm x 3/4" eurocone, modelo Vario, válvulas de esfera para fecho do circuito do colector, modelo Vario, curvatubos de plástico, modelo Fix, montado em armário de aço galvanizado, de 80x550x730 mm, modelo Vario IW com porta, modelo Vario IW S. Totalmente montado, ligado e testado.
Inclui: Marcação da localização do colector. Colocação do armário para o colector. Colocação do colector. Ligação das tubagens ao colector. Ligação do colector à rede de distribuição interior ou à caldeira. Realização de ensaios.
Critério de medição de projecto: Número de unidades previstas, segundo documentação gráfica de Projecto.
Critério de medição de obra: Medir-se-á o número de unidades realmente executadas segundo especificações de Projecto.

| Código | Un | Descrição | Rendimento | Preço | Importância |
|---|---|---|---|---|---|
| mt37alu009J | Ud | Colector pré-montado de poliamida reforçada, modelo Vario M "UPONOR IBERIA", para 4 circuitos, composto de ligações principais de 1", derivações de 3/4", termómetros, purgadores manuais, válvula de enchimento, válvula de esvaziamento, caudalímetros, tampões terminais e suportes. (material) | 1 | 411.5 | 411.500 |
| mt37alu005r | Ud | Racor fêmea de 16 mm x 3/4" eurocone, modelo Vario "UPONOR IBERIA". (material) | 8 | 8.22 | 65.760 |
| mt37alu082d | Ud | Válvula de esfera para fecho do circuito do colector de 1" de diâmetro, modelo Vario "UPONOR IBERIA". (material) | 2 | 39.54 | 79.080 |
| mt37alu015d | Ud | Curvatubos de plástico, modelo Fix "UPONOR IBERIA". (material) | 8 | 2.7 | 21.600 |
| mt37alu031Q | Ud | Armário de aço galvanizado, de 80x550x730 mm, modelo Vario IW "UPONOR IBERIA", para colector de 2 a 4 saídas, regulável em altura, com barra curvatubos. (material) | 1 | 158 | 158.000 |
| mt37alu032s | Ud | Porta bloqueável para armário de aço, acabamento pintado cor branca RAL 9010, de 500x730 mm, modelo Vario IW S "UPONOR IBERIA". (material) | 1 | 195 | 195.000 |
| mo004 | h | Oficial de 1ª instalador de aquecimento. (mão de obra) | 1.742 | 23.31 | 40.606 |
| mo103 | h | Ajudante de instalador de aquecimento. (mão de obra) | 1.742 | 22.09 | 38.481 |
| % | % | Custos directos complementares | 2 % | 1010.027 | 20.201 |
|  |  | Custos directos |  |  | 1030.228 |

Resíduos:
- colocação: mt37alu009J; factor de resíduo 0.0165

## Recursos

**mt37alu009J** Ud Colector pré-montado de poliamida reforçada
Dados técnicos: Custo energético 39.743 MJ; Emissão de CO2 2.008 kg; Código LER 17 02 03; Massa do elemento 0.41 kg; Volume 0.000683 m3
Resíduos:
- embalagem: re150101 Embalagens de papel e cartão. (componente de resíduo); rendimento 0.042 kg; Código LER 15 01 01; Massa do elemento 1 kg; Volume 0.001333 m3

**mt37alu005r** Ud Racor fêmea de 16 mm x 3/4" eurocone, modelo Vario "UPONOR IBERIA"
Dados técnicos: Custo energético 23.583 MJ; Emissão de CO2 1.642 kg
Resíduos:
- embalagem: re150101 Embalagens de papel e cartão; rendimento 0.072 kg

**mt37alu082d** Ud Válvula de esfera para fecho do circuito do colector de 1" de diâmetro, modelo Vario "UPONOR IBERIA"
Dados técnicos: Custo energético 254.804 MJ; Emissão de CO2 17.171 kg
Resíduos:
- embalagem: re150101 Embalagens de papel e cartão; rendimento 0.072 kg

**mt37alu031Q** Ud Armário de aço galvanizado
Dados técnicos: Custo energético 0.019 MJ; Emissão de CO2 0.031 kg
Resíduos:
- embalagem: re150101 Embalagens de papel e cartão; rendimento 0.036 kg

**mt37alu032s** Ud Porta bloqueável para armário de aço
Dados técnicos: Custo energético 0.019 MJ; Emissão de CO2 0.031 kg
Resíduos:
- embalagem: re150101 Embalagens de papel e cartão; rendimento 0.036 kg
