# Sistema de aquecimento e arrefecimento por piso radiante de baixa altura, em seco

- Propriedade do ficheiro: CYPE Ingenieros S.A.
- Formato: FIEBDC-3/2016
- Programa: Gerador de preços para construção civil. CYPE Ingenieros, S.A.
- Data: 30/09/2024
- Moeda: EUR
- Custos indirectos: 3 %
- IVA: 23 %

## I Instalações

### IC Aquecimento, arrefecimento, climatização e A.Q.S.

#### ICE Emissores a água para aquecimento e arrefecimento

**ICE135** m² Sistema de aquecimento e arrefecimento por piso radiante de baixa altura, em seco.
Sistema de aquecimento por piso radiante de baixa altura "UPONOR IBERIA", composto por, perfil perimetral de fibras sintéticas, de 1000x45x15 mm, painel isolante moldado, de poliestireno extrudido (XPS), de 1200x600 mm e 15 mm de espessura, com difusores de alumínio, modelo Siccus Mini e tubo de polietileno reticulado (PE-Xa) com barreira de oxigénio (EVOH), de 9,9 mm de diâmetro exterior e 1,1 mm de espessura, modelo Minitec Comfort Pipe. Totalmente montado, ligado e testado.
Inclui: Preparação e limpeza da superfície de apoio. Marcação da instalação. Fixação do perfil perimetral. Colocação dos painéis. Marcação do traçado da tubagem. Colocação e fixação das tubagens. Realização de ensaios.
Critério de medição de projecto: Superfície útil, medida segundo documentação gráfica de Projecto.
Critério de medição de obra: Medir-se-á a superfície realmente executada segundo especificações de Projecto.

| Código | Un | Descrição | Rendimento | Preço | Importância |
|---|---|---|---|---|---|
| mt17epu032d | m | Perfil perimetral de fibras sintéticas, de 1000x45x15 mm, "UPONOR IBERIA". (material) | 0.6 | 15 | 9.000 |
| mt17epu030d | m² | Painel isolante moldado, de poliestireno extrudido (XPS), de 1200x600 mm e 15 mm de espessura, com difusores de alumínio, modelo Siccus Mini "UPONOR IBERIA", espaçamento do tubo múltiplo de 10 cm. (material) | 1.389 | 67 | 93.063 |
| mt37tpu017h | m | Tubo de polietileno reticulado (PE-Xa) com barreira de oxigénio (EVOH), de 9,9 mm de diâmetro exterior e 1,1 mm de espessura, modelo Minitec Comfort Pipe, "UPONOR IBERIA", segundo NP EN ISO 15875-2. (material) | 10 | 2.51 | 25.100 |
| mo004 | h | Oficial de 1ª instalador de aquecimento. (mão de obra) | 0.73 | 23.31 | 17.016 |
| mo103 | h | Ajudante de instalador de aquecimento. (mão de obra) | 0.73 | 22.09 | 16.126 |
| % | % | Custos directos complementares | 2 % | 160.305 | 3.206 |
|  |  | Custos directos |  |  | 163.511 |

Resíduos:
- colocação: mt37tpu017h; factor de resíduo 0.0275

## Recursos

**mt37tpu017h** m Tubo de polietileno reticulado (PE-Xa) com barreira de oxigénio (EVOH)
Dados técnicos: Custo energético 4.263 MJ; Emissão de CO2 0.212 kg; Código LER 17 02 03; Massa do elemento 0.044 kg; Volume 0.000073 m3
