# Ponto de enchimento

- Propriedade do ficheiro: CYPE Ingenieros S.A.
- Formato: FIEBDC-3/2016
- Programa: Gerador de preços para construção civil. CYPE Ingenieros, S.A.
- Data: 22/10/2024
- Moeda: EUR
- Custos indirectos: 3 %
- IVA: 23 %

## I Instalações

### IC Aquecimento, arrefecimento, climatização e A.Q.S.

#### ICS Sistemas de condução de água

**ICS005** Ud Ponto de enchimento.
Ponto de enchimento de rede de distribuição de água, para sistema de aquecimento, formado por 2 m de tubo de polietileno reticulado (PE-Xa), de 5 camadas segundo o método UAX, com barreira de oxigénio (EVOH) e camada de protecção de polietileno (PE) modificado, de 16 mm de diâmetro exterior e 2 mm de espessura, PN=6 atm, cor branca, modelo Comfort Pipe PLUS "UPONOR IBERIA", fornecido em rolos, colocado superficialmente, com isolamento através de manga isolante flexível de espuma elastomérica, válvulas de corte, filtro de retenção de resíduos, contador de água e válvula de retenção. Inclusive material auxiliar para montagem e fixação, acessórios e peças especiais.
Inclui: Marcação. Colocação e fixação. Colocação do isolamento. Realização de ensaios.
Critério de medição de projecto: Número de unidades previstas, segundo documentação gráfica de Projecto.
Critério de medição de obra: Medir-se-á o número de unidades realmente executadas segundo especificações de Projecto.

| Código | Un | Descrição | Rendimento | Preço | Importância |
|---|---|---|---|---|---|
| mt37tpu413h | Ud | Material auxiliar para montagem e fixação das tubagens de polietileno reticulado (PE-Xa) com barreira de oxigénio (EVOH), modelo Comfort Pipe PLUS "UPONOR IBERIA", de 16 mm de diâmetro exterior. (material) | 2 | 0.15 | 0.300 |
| mt37tpu013ve | m | Tubo de polietileno reticulado (PE-Xa), de 5 camadas segundo o método UAX, com barreira de oxigénio (EVOH) e camada de protecção de polietileno (PE) modificado, de 16 mm de diâmetro exterior e 2 mm de espessura, PN=6 atm, cor branca, modelo Comfort Pipe PLUS "UPONOR IBERIA", fornecido em rolos, segundo NP EN ISO 15875-2, com o preço incrementado em 20% relativamente a acessórios e peças especiais. (material) | 2 | 3.71 | 7.420 |
| mt37sve010b | Ud | Válvula de esfera de latão niquelado para enroscar de 1/2". (material) | 2 | 4.95 | 9.900 |
| mt37www060b | Ud | Filtro de retenção de resíduos de latão, com peneiro de aço inoxidável com perfurações de 0,4 mm de diâmetro, com rosca de 1/2", para uma pressão máxima de funcionamento de 16 bar e uma temperatura máxima de 110°C. (material) | 1 | 4.21 | 4.210 |
| mt37cic020a | Ud | Contador de água fria, para enroscar, de 1/2" de diâmetro. (material) | 1 | 44.31 | 44.310 |
| mt37svr010a | Ud | Válvula de retenção de latão para enroscar de 1/2". (material) | 1 | 4.3 | 4.300 |
| mt17coe050bc | m | Manga isolante de espuma elastomérica, de 16 mm de diâmetro interior e 22,0 mm de espessura mm de espessura, à base de borracha sintética flexível, de estrutura celular fechada. (material) | 2 | 6.8 | 13.600 |
| mt17coe110 | l | Cola para manga isolante elastomérica. (material) | 0.05 | 19.01 | 0.951 |
| mo004 | h | Oficial de 1ª instalador de aquecimento. (mão de obra) | 0.454 | 23.31 | 10.583 |
| mo103 | h | Ajudante de instalador de aquecimento. (mão de obra) | 0.454 | 22.09 | 10.029 |
| % | % | Custos directos complementares | 2 % | 105.603 | 2.112 |
|  |  | Custos directos |  |  | 107.715 |

Resíduos:
- colocação: mt37tpu013ve; factor de resíduo 0.0275
- colocação: mt17coe050bc; factor de resíduo 0.0675535

## Recursos

**mt37tpu013ve** m Tubo de polietileno reticulado (PE-Xa)
Dados técnicos: Custo energético 7.363 MJ; Emissão de CO2 0.366 kg; Código LER 17 02 03; Massa do elemento 0.076 kg; Volume 0.000127 m3

**mt37sve010b** Ud Válvula de esfera de latão niquelado para enroscar de 1/2"
Dados técnicos: Custo energético 509.569 MJ; Emissão de CO2 34.281 kg
Resíduos:
- embalagem: re150101 Embalagens de papel e cartão. (componente de resíduo); rendimento 0.072 kg; Código LER 15 01 01; Massa do elemento 1 kg; Volume 0.001333 m3

**mt37www060b** Ud Filtro de retenção de resíduos de latão
Dados técnicos: Custo energético 320.839 MJ; Emissão de CO2 22.775 kg
Resíduos:
- embalagem: re150101 Embalagens de papel e cartão; rendimento 0.072 kg

**mt37svr010a** Ud Válvula de retenção de latão para enroscar de 1/2"
Dados técnicos: Custo energético 625.531 MJ; Emissão de CO2 42.069 kg
Resíduos:
- embalagem: re150101 Embalagens de papel e cartão; rendimento 0.072 kg

**mt17coe050bc** m Manga isolante de espuma elastomérica
Dados técnicos: Custo energético 3.138 MJ; Emissão de CO2 0.138 kg; Código LER 17 02 03; Massa do elemento 0.0327 kg; Volume 0.000054 m3
Resíduos:
- embalagem: re170203 Plástico. (componente de resíduo); rendimento 0.002 kg; Código LER 17 02 03; Massa do elemento 1 kg; Volume 0.001667 m3
