# Ponto de esvaziamento

- Propriedade do ficheiro: CYPE Ingenieros S.A.
- Formato: FIEBDC-3/2016
- Programa: Gerador de preços para construção civil. CYPE Ingenieros, S.A.
- Data: 22/10/2024
- Moeda: EUR
- Custos indirectos: 3 %
- IVA: 23 %

## I Instalações

### IC Aquecimento, arrefecimento, climatização e A.Q.S.

#### ICS Sistemas de condução de água

**ICS015** Ud Ponto de esvaziamento.
Ponto de esvaziamento de rede de distribuição de água, para sistema de aquecimento, formado por 2 m de tubo de polietileno reticulado (PE-Xa), de 5 camadas segundo o método UAX, com barreira de oxigénio (EVOH) e camada de protecção de polietileno (PE) modificado, de 20 mm de diâmetro exterior e 2 mm de espessura, PN=6 atm, cor branca, modelo Comfort Pipe PLUS "UPONOR IBERIA", fornecido em rolos, colocado superficialmente e válvula de corte. Inclusive material auxiliar para montagem e fixação, acessórios e peças especiais.
Inclui: Marcação. Colocação e fixação. Realização de ensaios.
Critério de medição de projecto: Número de unidades previstas, segundo documentação gráfica de Projecto.
Critério de medição de obra: Medir-se-á o número de unidades realmente executadas segundo especificações de Projecto.

| Código | Un | Descrição | Rendimento | Preço | Importância |
|---|---|---|---|---|---|
| mt37tpu413i | Ud | Material auxiliar para montagem e fixação das tubagens de polietileno reticulado (PE-Xa) com barreira de oxigénio (EVOH), modelo Comfort Pipe PLUS "UPONOR IBERIA", de 20 mm de diâmetro exterior. (material) | 2 | 0.18 | 0.360 |
| mt37tpu013we | m | Tubo de polietileno reticulado (PE-Xa), de 5 camadas segundo o método UAX, com barreira de oxigénio (EVOH) e camada de protecção de polietileno (PE) modificado, de 20 mm de diâmetro exterior e 2 mm de espessura, PN=6 atm, cor branca, modelo Comfort Pipe PLUS "UPONOR IBERIA", fornecido em rolos, segundo NP EN ISO 15875-2, com o preço incrementado em 20% relativamente a acessórios e peças especiais. (material) | 2 | 4.26 | 8.520 |
| mt37sve010c | Ud | Válvula de esfera de latão niquelado para enroscar de 3/4". (material) | 1 | 7.3 | 7.300 |
| mo004 | h | Oficial de 1ª instalador de aquecimento. (mão de obra) | 0.184 | 23.31 | 4.289 |
| mo103 | h | Ajudante de instalador de aquecimento. (mão de obra) | 0.184 | 22.09 | 4.065 |
| % | % | Custos directos complementares | 2 % | 24.534 | 0.491 |
|  |  | Custos directos |  |  | 25.025 |

Resíduos:
- colocação: mt37tpu013we; factor de resíduo 0.0275049

## Recursos

**mt37tpu013we** m Tubo de polietileno reticulado (PE-Xa)
Dados técnicos: Custo energético 9.979 MJ; Emissão de CO2 0.495 kg; Código LER 17 02 03; Massa do elemento 0.103 kg; Volume 0.000172 m3

**mt37sve010c** Ud Válvula de esfera de latão niquelado para enroscar de 3/4"
Dados técnicos: Custo energético 720.409 MJ; Emissão de CO2 48.441 kg
Resíduos:
- embalagem: re150101 Embalagens de papel e cartão. (componente de resíduo); rendimento 0.072 kg; Código LER 15 01 01; Massa do elemento 1 kg; Volume 0.001333 m3
