# Conjunto de válvulas de seccionamento

- Propriedade do ficheiro: CYPE Ingenieros S.A.
- Formato: FIEBDC-3/2016
- Programa: Gerador de preços para construção civil. CYPE Ingenieros, S.A.
- Data: 22/05/2024
- Moeda: EUR
- Custos indirectos: 3 %
- IVA: 23 %

## I Instalações

### IF Abastecimento de água

#### IFI Instalação interior

**IFI007** Ud Conjunto de válvulas de seccionamento.
Conjunto de duas válvulas de corte de esfera, rectas, de 16 mm de diâmetro, pré-montadas em caixa de plástico, modelo Multiclick "UPONOR IBERIA", com suportes para montagem da caixa e manípulo para as válvulas, sistema de união Quick and Easy, S-Press e S-Press PLUS, com placa de acabamento de plástico, de 135x90x9 mm, acabamento mate imitação cromado.
Inclui: Marcação. Ligação das válvulas aos tubos. Verificação do seu correcto funcionamento.
Critério de medição de projecto: Número de unidades previstas, segundo documentação gráfica de Projecto.
Critério de medição de obra: Medir-se-á o número de unidades realmente executadas segundo especificações de Projecto.

| Código | Un | Descrição | Rendimento | Preço | Importância |
|---|---|---|---|---|---|
| mt37avu010j | Ud | Conjunto de duas válvulas de corte de esfera, rectas, de 16 mm de diâmetro, pré-montadas em caixa de plástico, modelo Multiclick "UPONOR IBERIA", com suportes para montagem da caixa e manípulo para as válvulas, sistema de união Quick and Easy, S-Press e S-Press PLUS. (material) | 1 | 124.99 | 124.990 |
| mt37avu011g | Ud | Placa de acabamento de plástico, de 135x90x9 mm, acabamento mate imitação cromado, "UPONOR IBERIA", para caixa Multiclick. (material) | 1 | 31.44 | 31.440 |
| mt37www010 | Ud | Material auxiliar para instalações de abastecimento de água. (material) | 1 | 1.4 | 1.400 |
| mo008 | h | Oficial de 1ª canalizador. (mão de obra) | 0.349 | 23.31 | 8.135 |
| mo107 | h | Ajudante de canalizador. (mão de obra) | 0.349 | 22.09 | 7.709 |
| % | % | Custos directos complementares | 2 % | 173.674 | 3.473 |
|  |  | Custos directos |  |  | 177.147 |

## Recursos

**mt37avu010j** Ud Conjunto de duas válvulas de corte de esfera
Dados técnicos: Custo energético 881.954 MJ; Emissão de CO2 56.341 kg
Resíduos:
- embalagem: re150101 Embalagens de papel e cartão. (componente de resíduo); rendimento 0.075 kg; Código LER 15 01 01; Massa do elemento 1 kg; Volume 0.001333 m3
